# Conexión perimetral entre el forjado de viguetas metálicas y la estructura vertical del edificio, en refuerzo de forjados. Sistema "LATERLITE"

- Propiedad del archivo: CYPE Ingenieros S.A.
- Formato: FIEBDC-3/2016
- Programa: Generador de precios de la construcción. CYPE Ingenieros, S.A.
- Fecha: 22/10/2024
- Divisa: EUR
- Costes indirectos: 3 %
- IVA: 21 %

## E Estructuras

### EA Acero

#### EAZ Refuerzos

**EAZ030** m Conexión perimetral entre el forjado de viguetas metálicas y la estructura vertical del edificio, en refuerzo de forjados. Sistema "LATERLITE".
Conexión perimetral entre el forjado de viguetas metálicas y la estructura vertical del edificio, en refuerzo de forjados, mediante la disposición de conectores perimetrales de acero galvanizado, CentroStorico "LATERLITE", con una separación entre conectores de 60 cm, una barra de acero por conector que se introduce y fija al muro con un taco químico y al conector con una tuerca, y barras de acero UNE-EN 10080 B 500 S para zunchado, con una cuantía aproximada de 4,3 kg/m, colocadas en los conectores perimetrales. Incluso alambre de atar.
Incluye: Replanteo de la conexión. Realización del taladro. Limpieza de la superficie con equipo de aire a presión. Colocación del conector. Aplicación del taco químico. Colocación de las armaduras. Colocación del zuncho en los conectores.
Criterio de medición de proyecto: Longitud medida según documentación gráfica de Proyecto.
Criterio de medición de obra: Se medirá la longitud realmente ejecutada según especificaciones de Proyecto.

| Código | Ud | Descripción | Rendimiento | Precio | Importe |
|---|---|---|---|---|---|
| mt07lat020b | Ud | Conector perimetral de acero galvanizado, CentroStorico "LATERLITE", para refuerzo de forjado de viguetas metálicas, compuesto por un elemento prismático de 2,5 mm de espesor, de 230x62x40 mm, con unos alojamientos especiales en las paredes laterales para las barras de armadura que forman el zuncho perimetral y para la malla electrosoldada, guía para realizar en el muro un taladro inclinado a 45° con respecto al plano horizontal, y barra de acero de 12 mm de diámetro y 315 mm de longitud fijada con taco químico en el taladro del muro y al conector con una tuerca. (material) | 1.67 | 14 | 23.380 |
| mt07aco010c | kg | Ferralla elaborada en taller industrial con acero en barras corrugadas, UNE-EN 10080 B 500 S, de varios diámetros. (material) | 4.3 | 1.6 | 6.880 |
| mt08var050 | kg | Alambre galvanizado para atar, de 1,30 mm de diámetro. (material) | 0.039 | 1.5 | 0.059 |
| mo077 | h | Ayudante construcción. (mano de obra) | 0.617 | 21.02 | 12.969 |
| mo043 | h | Oficial 1ª ferrallista. (mano de obra) | 0.053 | 23.03 | 1.221 |
| mo090 | h | Ayudante ferrallista. (mano de obra) | 0.053 | 21.86 | 1.159 |
| % | % | Costes directos complementarios | 2 % | 45.668 | 0.913 |
|  |  | Costes directos |  |  | 46.581 |

Residuos:
- colocación: mt07aco010c Ferralla elaborada en taller industrial con acero en barras corrugadas, UNE-EN 10080 B 500 S, de varios diámetros; factor de residuo 0.0075
- colocación: mt08var050 Alambre galvanizado para atar, de 1,30 mm de diámetro; factor de residuo 0.0038

## Recursos

**mt07lat020b** Ud Conector perimetral de acero galvanizado
Datos técnicos: Coste energético 6.542 MJ; Emisión de CO2 0.511 kg
Residuos:
- embalaje: re150101 Envases de papel y cartón. (componente de residuo); rendimiento 0.09 kg; Código LER 15 01 01; Masa del elemento 1 kg; Volumen 0.001333 m3
- embalaje: re170203 Plástico. (componente de residuo); rendimiento 0.045 kg; Código LER 17 02 03; Masa del elemento 1 kg; Volumen 0.001667 m3

**mt07aco010c** kg Ferralla elaborada en taller industrial con acero en barras corrugadas, UNE-EN 10080 B 500 S, de varios diámetros
Datos técnicos: Coste energético 9.830 MJ; Emisión de CO2 0.510 kg; Código LER 17 04 05; Masa del elemento 1 kg; Volumen 0.000476 m3

**mt08var050** kg Alambre galvanizado para atar, de 1,30 mm de diámetro
Datos técnicos: Coste energético 25.100 MJ; Emisión de CO2 2.560 kg; Código LER 17 04 05; Masa del elemento 1 kg; Volumen 0.000476 m3
